# Gymnasium Otto-Pankok-Schule
Angebotsaufforderung (GAEB DA XML 3.2, DA83)
Projekt: 15132
Währung: EUR
Vergabeart: Beschränkte Ausschreibung
Erstellt mit: GXML Toolbox V3.3 R20220330, ORCA AVA 25.0.5 - Professional Edition 25.00.05, 05.06.2025

## ALLGEMEINE VORBEMERKUNGEN (AVB)
ALLGEMEINE VORBEMERKUNGEN

Die Ausschreibung ist eine öffentliche Ausschreibung. Es gelten die Angebotsbedingungen nach
VOB Teil A in der aktuell gültigen Fassung. Als Vertragsgrundlage soll die VOB in aktueller
Fassung mit Teil B, DIN 1961 "Allgemeine Vertragsbedingungen für die Ausführung von
Bauleistungen" und Teil C "Allgemeine technische Vertragsbedingungen" mit den
gewerkespezifischen und fachspezifische DIN-Normen und ATV vereinbart werden. Die DIN
18299 "Allgemeine Regelungen für Bauarbeiten jeder Art" der VOB/C gilt immer übergeordnet.

Der Bieter wird in Folge und in Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen in seinem Angebot, der LV-Bepreisung sowie bei der Ausführung zu beachten.

Mit Abgabe des Angebotes versichert der Bieter, dass er keine wettbewerbsbeschränkenden
Absprachen getroffen hat und dass er die gesetzlichen Vorgaben zur Arbeitszeit und zu Löhnen
im eigenen Betrieb vollumfassend berücksichtigt und einhält und die Einhaltung auch bei von
ihm eingesetzten Nachunternehmern durchsetzen wird.

Leistungsumfang des AN
Die Ausschreibung umfasst die notwendigen Arbeiten für die Bauzwischenreinigung während der laufenden Ausbauphase sowie der Abschlussreinigung vor Übergabe und Einrichtung
des vorbenannten Sanierungsobjekts.

Erforderliche Nebenleistungen wie sie u.a. in DIN 18299 in Pkt. 4 beschrieben werden oder in zugehörigen ATV und DIN Normen (siehe VOB/C) erfasst werden, sind nicht gesondert ausgeschrieben. Der Bieter hat entsprechende notwendige Leistungen, die er für seine Leistungen benötigt, eigenständig zu bewerten und in die Einheitspreise aller abgefragten Positionen mit einzukalkulieren. Dies betrifft u.a. die Baustelleneinrichtung und notwendige Arbeitsmaterialien, Schutzeinrichtungen wie Gerüste und Absturzsicherungen, Werkzeuge, Geräte, Hebezeuge und Maschinen des AN.
Sofern einzelne spezielle Punkte aus Nebenleistungen separat als Position im Leistungsverzeichnis abgefragt werden, sind diese separat einzupreisen.

Baubeschreibung / Schnittstellen / Fotos
Der AG hat eine Baubeschreibung als Übersicht inkl. Schnittstellenbeschreibung im Anhang beigefügt.
Der AN hat alle Anlagen zu sichten und als Grundlage für die Ausführung seiner Leistungen zu beachten - insbesondere die Schnittstellenbeschreibung - und in den Einheitspreisen seines Angebots zu berücksichtigen.

Siehe Anlage: 01_15132_2023-07-18_Baubeschreibung BE und Logistikkonzept - HG.pdf

Geplant ist, dass der AN nach seiner Beauftragung und einer Einarbeitungszeit von ca. 2 Wochen gemeinsam mit der Objektüberwachung des AG die Baustelle besichtigt und sich für die übertragenen Leistungen einen Überblick verschafft. Vor dem Beginn der Arbeiten ist zudem ein Vorbegehungstermin ca. 2 Wochen vor Baustart einzuplanen, um die Vorleistungen zu sichten und eventuelle Mangel anzuzeigen. Der AN hat die Vorunternehmerleistung dann gemeinsam mit der Objektüberwachung des AG zu prüfen und die Leistung des Vorunternehmers als direkte Vorleistung für seine Arbeiten ggf. mit abzunehmen. Der AN wird ggf. auch Teilbereiche der Vorleistung zum Baustart übernehmen

Baustelleneinrichtung (BE) / Baulogistik und Baubetrieb
Der AG hat einen Baustelleneinrichtungsplan als Konzeptplan (Lageplan) sowie Hinweise zur Baulogistik, zur Baustelleneinrichtung und zum Baubetrieb als Text und Fotonachweise erstellen lassen. In diesen Konzepten und Beschrieben sind zudem auch die Schnittstellen zur BE und für einzelne Bauleistungen grob als Übersicht beschrieben und zusammengefasst. Der AN hat diese Anlagen, den Konzeptplan der Baustelleneinrichtung und die Hinweise der Baubeschreibung, zu sichten und als Grundlage zu beachten.

Siehe Anlagen:
- 01_15132_2023-07-18_Baubeschreibung BE und Logistikkonzept - HG.pdf
- 02_15132_Lageplan Bestand - BE-Plan.pdf

Der AN hat dem AG bzw. der Bauüberwachung zwei Wochen nach Auftragserteilung einen eigenen BE-Plan mit allen nötigen Eintragungen wie erforderliche Stellflächen für Gerüste, Container etc. Vorzulegen um die Baustelleneinrichtung abzustimmen. In dem BE-Plan sind die besonderen Bedingungen der Baustelle zu berücksichtigen (Schulbetrieb, Wohngebiet). Der BE-Plan ist mit den anderen am Bau beteiligten und der Bauüberwachung abzustimmen. Der BE-Plan ist nach Anpassungen als aktueller Plan der Objektüberwachung des AG zu übergeben.

Fachbauleitung vor Ort
Der AN hat einen deutschsprachigen Fachbauleiter vor Ort einzusetzen, der täglich die Arbeiten
vor Ort koordiniert, nach Bedarf und Abstimmung für die Oberbauleitung des AG vor Ort zur
Verfügung steht (Zeitfenster für tägliche Abstimmung am Morgen ist vor Ort im Detail
abzustimmen) und immer an den Baubesprechungen (wöchentlich) teilnimmt.

Rechnungsstellung
Die Rechnungsstellung erfolgt im Original (in Schriftform per Postsendung) an den AG, sowie zeitgleich digital per E-Mail an die zuständige Objektüberwachung zur Prüfung.

Sicherheit und Schutz
Der AG hat neben der Objektüberwachung auch einen Koordinator für Sicherheit und
Gesundheitsschutz für die Baumaßnahme beauftragt. Näheres zu den Baubeteiligten und dessen Verantwortlichkeiten ist der Anlage: 01_15132_2023-07-18_Baubeschreibung BE und Logistikkonzept - HG.pdf zu entnehmen.

Der AN hat die verantwortliche Absicherung und Sicherung der Baustelle sowie die weitere
Gesamtorganisation und Koordination, der für ihn notwendigen Leistungen und der Bauabläufe vor Ort zu übernehmen (Bauleitertätigkeit).
Der Bauleiter des AN hat alle erforderlichen Maßnahmen zur Sicherung der Baustelle nach den gesetzlichen, polizeilichen und den Unfallverhütungsvorschriften sowie der Arbeitssicherheit unter voller eigener Verantwortung auszuführen oder diese zu veranlassen.

Der AN haftet für sämtliche aus der Unterlassung solcher Maßnahmen dem AG erwachsenden
Schäden. § 10 Nr. 2 Absatz 1 Satz 2 VOB/B bleibt unberührt. Der AN hat einen geeigneten und
erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger
mitwirkender Behörden, Amtsstellen und Körperschaften sind immer übergeordnet zu beachten.
Terminplan

Termine
Der Baustart zur Gesamtmaßnahme ist im Sommer 2024 erfolgt. Zunächst finden Entkernungsarbeiten und kleinere Schadstoffsanierungsarbeiten statt. In Folge werden Rohbaueingriffe vorgenommen und die Arbeiten der TGA beginnen parallel mit zeitlichem Versatz. Der Innenausbau beginnt nach der Entkernung ca. Dezember 2024, der Abschluss ist bis Ende Juni 2026 geplant. In Folge werden im Nachgang die schulische Einrichtung und Ausstattung erstellt. Die Fertigstellung und Inbetriebnahme des Gebäudeabschnitts ist für August 2026 vorgesehen.

Der AN hat sich mit dem AG bzw. der Objektüberwachung spätestens 2 Wochen nach Auftragserteilung zum terminlichen Ablauf abzustimmen, um die Ausführungsleistungen in den Bauablauf einzutakten. Terminabstimmungen werden zur Grundlage des Bauablaufs. Der AN hat die abgestimmten Bauzeiten einzuhalten.

Termine für die Leistungen dieser Ausschreibung:

Ausführungszeitraum: ab 04.08.2025 bis 01.05.2026

a) Grobreinigung Einzelgeschosse (genauer Termin nach Vereinbarung mit dem AG)
- 1.Maßnahme: ca. August 2025
- 2.Maßnahme: ca. November/Dezember 2025

b) Abschluss-/Feinreinigung  (genauer Termin nach Vereinbarung mit dem AG)
- ca. April 2026

Anlagen
Die folgenden Anlagen wie u.a. Pläne, Fotos und sonstige Dokumente stellen Übersichten zur Gesamtplanung und zum Leistungsumfang dar. Änderungen oder Anpassungen können aufgrund von Abweichungen der Bestandssituation vorkommen bzw. notwendig werden. Abschließende Detailausbildungen erfolgen in Abstimmung mit dem AG über die Werk- und Montageplanung des AN.

Änderungen und/oder ergänzende Unterlagen werden durch den AG bei Bedarf entsprechend oder auf Anfrage im Digitalformat nachgereicht.

01 Baubeschreibung:
- 01_15132_2023-07-18_Baubeschreibung BE und Logistikkonzept - HG.pdf

02 Baustelleneinrichtung:
- 02_15132_Lageplan Bestand - BE-Plan.pdf

03 Grundrisse:
- 03_431_Ausführung_A_00_HGB_1-100_l Einrichtung Hauptgebäude - Grundriss EG.pdf
- 04_431_Ausführung_A_01_HGB_1-100_i Einrichtung Hauptgebäude - Grundriss 1.OG.pdf
- 05_431_Ausführung_A_02_HGB_1-100_k Einrichtung Hauptgebäude - Grundriss 2.OG.pdf
- 06_431_Ausführung_A_03_HGB_1-100_i Einrichtung Hauptgebäude - Grundriss 3.OG.pdf
- 07_431_Ausführung_A_04_HGB_1-100_i Einrichtung Hauptgebäude - Grundriss 4.OG.pdf
- 08_431_Ausführung_A_05_HGB_1-100_k Einrichtung Hauptgebäude - Grundriss 5.OG.pdf
- 09_431_Ausführung_A_06_HGB_1-100_i Einrichtung Hauptgebäude - Grundriss 6.OG.pdf

## TECHNISCHE VORBEMERKUNGEN (TVB)
TECHNISCHE VORBEMERKUNGEN

Diese übergeordneten technischen Vorbemerkungen sind für die Ausführung aller Leistungen vom AN zu beachten und nach Erfordernis mit in die EP einzukalkulieren. Zudem werden weitere detailliertere Ausführungshinweise vor einzelnen Positionen im Leistungsverzeichnis (LV) aufgeführt, welche für die Teilleistungen zu beachten sind.

Soweit in der Leistungsbeschreibung auf Technische Spezifikationen z. B. nationale Normen, mit denen Europäische Normen umgesetzt werden, europäische technische Zulassungen, gemeinsame technische Spezifikationen, Internationale Normen, Bezug genommen wird, werden auch ohne den ausdrücklichen Zusatz: "oder gleichwertig" immer gleichwertige Technische Spezifikationen in Bezug genommen.

Technische Anmerkungen
Für alle verwendeten Baustoffe der nachfolgenden Positionen sind die Verarbeitungshinweise und -anweisungen der jeweiligen Hersteller sowie alle aktuellen gewerke- und produktspezifischen Fachregeln zu beachten und anzuwenden.
Alle Anschlüsse und Bauarten sind neben spezifischen Herstellervorgaben nach den gültigen Fachregeln und den fachplanerischen Vorgaben auszuführen.

Es sind ausschließlich bauaufsichtlich zugelassene Systeme und Komponenten zu verwenden.

Die angebotenen EPs der einzelnen Positionen verstehen sich einschließlich Material-Lieferung, -Transport sowie sämtlicher Verarbeitungs- und Verbindungsmittel und sonstiger zur Funktion und Montage notwendigen Komponeneten.

Die Ausführung erfolgt auf allen Geschossen vom EG bis ins 6.OG. Der umfangreichste Anteil der Arbeiten fällt im EG an, da hier ein Großteil des Bodenaufbaus neu ausgebildet wird.
Die Erschliessung der Obergeschosse erfolgt hauptsächlich über das zentrale Treppenhaus 5 gem. beiliegenden Grundrissplänen. Weiterhin steht das südliche Treppenhaus 4 als Zugang bis ins 4.Obergeschoss zur Verfügung. (Ein Personenaufzug bei Treppenhaus 5 ist vorhanden, die Nutzung kann zum Zeitpunkt dieser Auschreibung nicht zugesichert werden)

Der AN hat alle Vorkehrungen bzw. Aufwendungen zur Ausführung seiner Arbeiten wie z.B. und insbesondere Transport-/Förderwege für Material und Gerät auf der Baustelle (mehrgeschossig) auf Grundlage der beiliegenden Planung zu treffen und in den EPs seines Angebots mit ein zu kalkulieren - siehe auch Baustelleneinrichtung.

Aufmass
Der AN hat eigene Aufmasse und Besichtigungen des Bestandes sowohl für seine Leistungen, als auch für die technische Abstimmung mit dem AG zu leisten.

Techische Abstimmung
Die technische Abstimmung zwischen AN und AG beginnt frühestens mit der Beauftragung des AN und einem gemeinsamen örtlichen Termin zur Eintaktung in den Bauablauf, Klärung von  Ausführungsleistungen, sowie Inaugenscheinnahme des Bestands bzw. Feststellung der  Vorleistungen. Die technische Abstimmung erfolgt bis zum Beginn der Bauarbeiten sowie  fortlaufend baubegleitend.

Baustelleneinrichtung
Die vom AN notwendige Baustelleneinrichtung ist in den nachfolgenden Einheitspreisen jeder Position anteilig mit einzukalkulieren.
Die Baustelleneinrichtung umfasst:
Lieferung, Einrichten und Vorhalten der erforderlichen Baustelleneinrichtung für die ausgeschriebenen Leistungen des AN über die gesamte Bauzeit, einschließlich der kompletten Beräumung dieser nach Abschluß der Arbeiten und Wiederherstellung/Herrichten der beanspruchten Flächen in den Urzustand (wenn nicht Baufläche, die nachträglich weiter bearbeitet wird).

Hiermit abgegolten sind:
- das Einrichten der Baustelle, inkl. Liefern und Vorhalten aller erforderlichen Geräte, Gerüste,  Maschinen, Hebezeuge (Kräne, Dachdeckeraufzüge etc.) und sonstiger Werkzeuge, inklusive Mieten, Betriebs- und Schmierstoffe und aller anfallender etwaiger Reparaturzuschläge, sowie Abtransport nach Beendigung der Arbeiten.
- Transport- und Förderwege über alle Geschosse gem. beiliegender Planung
- der gesamte Materialtransport zur/von der Baustelle, sowie das Abladen und Sichern des Materials
- Einrichten, Unterhalten und rückstandsloses Beräumen von Materiallager-/Entsorgungsstätten auf der Baustelle
- An- und Abfahrt des Montagepersonals und der Arbeitskräfte
- Säubern der Baustelle von Abfällen, Schuttresten und Verpackungsmaterialien die bei den Arbeiten des AN anfallen, einschließlich Abfuhr, Entsorgung und Gebühren
- alle erforderlichen Sicherungsmaßnahmen zur Gewährleistung der Arbeitssicherheit
- eigene, weisungsbefugte, deutschsprachige Bauaufsicht / Fachbauleitung vor Ort

Der AG stellt die Bau WC und Sanitärräume nach BG Vorgabe sowie alle Medienverbräuche frei zur Verfügung.

Sollte der AN die Nutzung von öffentlichen Flächen planen, hat er selbstständig nach Bedarf die Genehmigung mit den zuständigen Behörden ohne zusätzliche Vergütung abzustimmen und mögliche Gebühren zu tragen.

Zwischen AG und AN erforderliche Abstimmungspunkte vor Beginn der Arbeiten:
- Baustelleneinrichtung
- Festlegung der Flächen für Container, Stellplätze, etc.
- vorbereitende Maßnahmen am/im Gebäude
- Terminabsprachen
- Benennung Subunternehmer, Entsorgungsunternehmen

Untergründe von Misch- und Materiallagerplätzen im Außenbereich sind vor jeglicher Beanspruchung oder Einfluss durch die Arbeiten bzw. eine notwendige Baustoffverarbeitung durch den AN zu schützen. Alle vom AN genutzten Flächen sind nach Fertigstellung seiner Arbeiten sowohl beschädigungs- als auch rückstandsfrei und besenrein zu übergeben. Dies gilt insbesondere für neue befestigte Oberbeläge (Schulhof: Asphalt, Betonpflaster).

Nachweise
Der Bieter hat den Nachweis der Gebrauchstauglichkeit gemäß § 3 Nr. 2 der Musterbauordnung (MBO) bzw. der zuständigen Landesbauordnung (LBO) beizustellen.
Der Nachweis der Gebrauchstauglichkeit erfolgt u.a. durch Vorlage gültiger Eignungsnachweise und Produkt-Datenblätter/-zulassungen für alle verbauten Systeme, Bauteile bzw. Baustoffe. Bieter, die nicht über diesen Nachweis verfügen, müssen einen vergleichbaren Nachweis vorlegen. Darin muss ein dafür zugelassenes Institut oder der Systemhersteller bestätigen, dass das System und die zugehörige Systembeschreibung der angebotenen Konstruktion geprüft und freigegeben ist.

Für den Nachweis, dass die in dieser Ausschreibung geforderten Werte durch die angebotenen Baustoffe und Systeme erfüllt werden, sind die Ausführungen und Anforderungen der gültigen Energieeinsparverordnung (EnEV), sowie des Schall- und Brandschutzes gem. den beiliegenden  Nachweisen, einschließlich den Vorgaben und Anforderungen dieser Ausschreibung zu berücksichtigen.

Mit Fertigstellung seiner Leistung bzw. zur Abnahme übergibt der AN dem AG/der Bauleitung die Dokumentation seines Gewerks inkl. sämtlicher Nachweise, 1-fach digital und als Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung

Die Unterlagen variieren gewerkespezifisch, es können weitere Dokumente erforderlich werden.

Zusätzliche Hinweise

Zu-/Anfahrts-, Transport- und Lieferverkehr Schulhof:
Jegliche Befahrung der Schulhoffläche erfolgt grundsätzlich in Schrittgeschwindigkeit und mit
mindestens einer Einweisungsperson.

Aufgrund des fortlaufenden Schulbetriebs ist der Zu-/Anfahrts-, Transport- und Lieferverkehr
über den Schulhof (siehe o.g. Lageplan) nur eingeschränkt möglich:

Zufahrt untersagt: Bemerkung:
7:30 - 8:30 Uhr  Schulbeginn
9:35 - 9:55 Uhr  1. große Pause
11.30 - 11.50 Uhr  2. große Pause
12:30 - 15:00 Uhr  Schulende nach 5., 6., 7. Stunde und 3. Große Pause

Der Schulhof muss zu diesen Zeiten stets frei sein (z.B. kein Parken oder Abstellen von
Fahrzeugen, Baumaschinen oder Material) und sämtlicher Verkehr hat außerhalb der genannten
Zeiten zu erfolgen.
Sich hieraus ergebende Kosten (z.B. Wartezeiten Materialanlieferung) sind in die EPs mit
einzukalkulieren und werden nicht gesondert vergütet.

Diese Einschränkung ist durch den AN bei der Ausführung aller seiner Arbeiten zu
berücksichtigen und umzusetzen.

Ausführung/Bauablauf
Die Ausführung ist vom AN für die Grobreinigung geschossweise (EG bis einschl. 6.OG) als Einzelmaßnahmen vorzusehen und zu berücksichtigen. Die Terminierung erfolgt nach Erfordernis bzw. auf Abruf mit/durch den AG oder der örtlichen Objektüberwachung im Zeitraum nach Beauftragung bis zum Abschluss der Ausbauphase.
Die Feinreinigung soll in gleicher Weise erfolgen, ist jedoch zur Koordination der Schnittstellen mit anderen Gewerken auf Grundlage des künftigen und zum jetzigem Zeitpunkt unbekannten Baufortschritts im Einzelnen mit dem AG zu detaillieren.
Schutt und Unrat sind stets mit jedem Arbeitseinsatz von der Baustelle zu beseitigen.

Alle Arbeiten erstrecken sich über den Ausführungszeitraum gem. dem Abschnitt Termine und sind vor Beginn sowie im Verlauf der Arbeiten weiter mit dem AG zu konkretisieren bzw. zu detaillieren. Zwischen den abgestimmten Bearbeitungsabschnitten (z.B. bei geschossweiser Ausführung der Leistungen) können sich unterschiedlich lange Zeiträume ergeben.
Die obiegen Angaben sind durch den AN logistisch sowie kalkulatorisch zu berücksichtigen und in die EP seines Angebots mit einzukalkulieren.

## 379 Baureinigung (HG)

### Titel 01 Grobreinigung

**Ausführungsbeschreibung 1 Baustellen-Grundreinigung**
*Baustellen-Grundreinigung*
Zwischenreinigung der Baustelle während der Bauphase

Fläche gesamt: 6185 m²
Geschosse: 7

Es sind alle Räume des Bauabschnitts Hauptgebäude grob zu reinigen. Hierzu gehören Aufenthaltsräume, Flure, Sanitärräume, Technik- u. Betriebsräume, sowie ebenfalls 2 Treppenhäuser mit jeweils Flurfläche, 2-läufiger Treppe und  Zwischenpodest.

Die geschossweise Grob-/Grundreinigung der Baustelle beinhaltet:
- Beseitigen von Verpackungsresten (z.B. Papiersäcke, Verpackungen aus Kunststoff, Abdeck- oder Verpackungsfolien, Holz, Packbänder aus Blech oder Kunststoff etc.)
- Beseitigen von Werkstoffresten und Verarbeitungsrückständen (Holz-/Blechteile, GK-Platten-/Putz-/Mörtelreste,  Schrauben und Dübel, Grob- und Sägestaub, Schmutznester o.ä.)
- Beseitigung von Klebestreifen, Etiketten und Folien von Bauteilen und Einrichtungsgegenständen
- Entfernung grober Verschmutzungen von Bodenflächen,  Türen, Heizkörpern und Fensterbänken

Es ist ein besenreiner Zustand aller Räume herzustellen.

Der lose bzw. gelöste Schutt ist stets aufzunehmen und geschossweise  in Säcken bzw. geeigneten Behältern zu sammeln. Anschließend ist der Unrat im Gebäude von jedem Geschoss aus bis zur Sammelstelle im EG zu transportieren. Hierzu kann ein vorhandener Aufzug im Gebäude genutzt werden (Größe: ca. 2 m²; nur bis 5.OG), alternativ das zentrale sowie das südliche Treppenhaus.
Die fachgerechte Entsorgung obliegt dem AN und erfolgt bei jeder Maßnahme entweder durch direktes Verladen und Abfahren oder via Schutt-Container (Baumischabfälle), welcher durch den AN zu bestellen ist.
Jede Geschossreinigung ist als eigene bzw. Einzelmaßnahme  anzusehen und zu kalkulieren, welche mit dem AG bzw. der örtlichen Objektüberwachung nach Erfordernis terminlich vereinbart wird.
Sämtliche Anfahrts-, Transport- und Entsorgungskosten sind in EPs mit einzukalkulieren.

**01.010 Zwischenreinigung Erdgeschoss**
*** gemäß Ausführungsbeschreibung 1
im EG

Fläche: ca. 970 m²
Räume: 32
Menge: 2,000 St

**01.020 Zwischenreinigung 1.Obergeschoss**
*** gemäß Ausführungsbeschreibung 1
im 1.OG

Fläche: ca. 1165 m²
Räume: 31
Menge: 2,000 St

**01.030 Zwischenreinigung 2.Obergeschoss**
*** gemäß Ausführungsbeschreibung 1
im 2.OG

Fläche: ca. 1050 m²
Räume: 26
Menge: 2,000 St

**01.040 Zwischenreinigung 3.Obergeschoss**
*** gemäß Ausführungsbeschreibung 1
im 3.OG

Fläche: ca. 1115 m²
Räume: 22
Menge: 2,000 St

**01.050 Zwischenreinigung 4.Obergeschoss**
*** gemäß Ausführungsbeschreibung 1
im 4.OG

Fläche: ca. 1110 m²
Räume: 22
Menge: 2,000 St

**01.060 Zwischenreinigung 5.Obergeschoss**
*** gemäß Ausführungsbeschreibung 1
im 5.OG

Fläche: ca. 655 m²
Räume: 17
Menge: 2,000 St

**01.070 Zwischenreinigung 6.Obergeschoss**
*** gemäß Ausführungsbeschreibung 1
im 6.OG

Fläche: ca. 120 m²
Räume: 6
Menge: 2,000 St

### Titel 02 Abschluss-/feinreinigung

*Hinweis: Hinweis:*
Die Abschlussreinigung ist vom AN geschossweise (7 Etagen) vorzusehen und in den nachfolgenden EPs mit einzukalkulieren.
Die Ausführung wird in Abstimmung mit dem AG oder der örtlichen Bauüberwachung auf Grundlage des zum jetzigen Zeitpunkt unbekannten Baufortschritts (Restleistungen Fremdgewerke) terminiert.

#### Bereich 02.01 Bodenbeläge

**Ausführungsbeschreibung 2 Bodenbeläge**
*Bodenbeläge*
Die zu reinigenden Flächen verteilen sich auf einzelne und zusammenhängende Räume über mehrere Geschosse auf Grundlage der beiliegenden Pläne.

Es handelt sich um die Feinreinigung nach Abschluss der Bauarbeiten, überwiegend um Oberflächen neu verlegter Bodenbeläge in Fluren, Technik-/Betriebs-/Aufenthalts- und Sanitärräumen.
Hinzu kommen Bestandsflächen mit Verschmutzung aus bisheriger Nutzung in den Treppenhäusern sowie einzelnen Betriebstechnik-/Lagerräumen.

Verschmutzungsgrad
Der Verschmutzungsgrad ist allgemein als gering bis mittel einzustufen.
Alle Flächen sind  hauptsächlich durch Staub aus der Verarbeitung von Baustoffen (z.B. Mörtel, Fliesenkleber, Gipsspachtel, Holz o.ä.) verunreinigt und verinzelt können Farbspritzer auftreten. An der Oberfläche von neuen Plattenbelägen (Fliesen, Betonwerkstein) können Verschleierungen durch die Fugenvermörtelung (zementär) auftreten. Anhaftende Ablagerungen durch Verbindung von Staub und Feuchtigkeit können in seltenen Einzelstellen vorkommen. Der im Bestand vorhandene Betonwerksteinbelag weist vor allem  Oberflächenverschmutzung  in Form von Abdunklung/Verfärbung aus langjähriger Nutzung auf.
Beim Linoleumbelag kann von geringer Verunreinigung/leichter Staubablagerung ausgegangen werden.

Alle genannten Punkte sind bei der Kalkulation der nachfolgenden Positionen zu berücksichtigen.

Beispielfotos beruhen auf einem Zustand zum Zeitpunkt der Erstellung dieses Leistungsverzeichnisses und können nachträglich abweichen.

**02.01.001 Bodenfliesen reinigen**
Bodenfliesen feinreinigen,
inkl. Sockel/Fugen,
einschl. Einsatz eines Zementschleierentferners,
Reinigung bis zum Erreichen einer staub-, schmutz- und streifenfreien Oberfläche (mind. 1x trocken, 1x nass).

Ort: EG bis 6.OG
Menge: 294,000 m²

**02.01.002 Beschichtete/Versiegelte Bodenfläche reinigen**
Beschichtete Bodenflächen feinreinigen,
Reinigung bis zum Erreichen einer staub-, schmutz- und streifenfreien Oberfläche (mind. 1x trocken, 1x feucht).

Oberflächen:
- neuer Anstrich (PU) auf Estrich/Rohboden, rauh ohne Poren
- Epoxy-Beschichtung, glatt

Ort: EG bis 6.OG
Menge: 177,000 m²

**02.01.003 Bahnenbelag, Linoleum**
Linoleumbelag feinreinigen,
inkl. Sockel,
Reinigung bis zum Erreichen einer staub-, schmutz- und streifenfreien Oberfläche (mind. 1x trocken, 1x nass).

Sockelhöhe: bis 10 cm, gerundet

(Beispielfoto: Sockel)
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
Ort: EG bis 5.OG
Menge: 4903,000 m²

**02.01.004 Plattenbelag, Betonwerkstein**
Betonwerkstein-Plattenbelag feinreinigen,
inkl. Sockel,
einschl. Einsatz eines Zementschleierentferners,
Reinigung bis zum Erreichen einer staub-, schmutz- und streifenfreien Oberfläche (mind. 1x trocken, 1x nass).

Plattenformat: 30 x 30 cm
Rutschhemmung: R9
Sockelhöhe: 7 cm

(Beispielfoto)
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
Ort: EG
Menge: 337,000 m²

**02.01.005 Plattenbelag, Betonwerkstein auffrischen (Bestand)**
*** Bezugsbeschreibung
Vorhandenen Betonwerkstein-Plattenbelag (Bestand) auffrischen und reinigen,
in mehreren Arbeitsgängen,
als Grundreinigung bis zum Erreichen einer einheitlichen, staub- und schmutzfreien Oberfläche,
mit anschliessender Schutz-Imprägnierung.

Leistungen:
- Entfernen loser Verschmutzung aus der Bauphase (z.B. Staub o.ä.)
- Entfernen fester Verschmutzung aus langjähriger Nutzung (z.B. Nass-Schliff)
- Aufbringen neuer Schutz-Imprägnierung

Hinweis: Geschossweise Einzelflächen (ca. 8 - 15 m²)

Plattenformat: 30 x 30 cm
Typ/Design: Terrazzo
Rutschhemmung: R9

(Beispielfoto Bestand)
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
Ort: Treppenhäuser 4 und 5, EG bis 5.OG
Menge: 280,000 m²

**02.01.006 Plattenbelag, Betonwerkstein-Treppenstufen auffrischen (Bestand)**
*** wie Position 02.01.005
Treppenstufen von Treppenläufen in den Treppenhäusern 4 und 5

Plattenformat: Stufenwinkel, durchgehend, Kunststoffkante
Stufe/Steigung: 16/30 cm
Breite: 2,05 m (+- 5 cm)

Menge: 22 Stk/Geschoss
(TRH 5: 110 Stk, TRH 4: 88 Stk)

(Beispielfoto Bestand)
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
Ort: Treppenhäuser 4 und 5, EG bis 5.OG
Menge: 414,000 m

#### Bereich 02.02 Wandbeläge

**Ausführungsbeschreibung 3 Wandbeläge**
*Wandbeläge*
Die zu reinigenden Flächen verteilen sich auf einzelne Räume über alle Geschosse auf Grundlage der beiliegenden Pläne.

Es handelt sich um die Feinreinigung nach Abschluss der Bauarbeiten, um Oberflächen neu aufgebrachter Wandbeläge in Sanitärräumen.

Einschätzung des Verschmutzungsgrads
Der Verschmutzungsgrad ist allgemein als gering bis mittel einzustufen.
Alle Flächen können durch verinzelte Farbspritzer und sind  hauptsächlich durch Staub aus der Verarbeitung von Baustoffen (z.B. Mörtel, Fliesenkleber, Gipsspachtel, Holz o.ä.) verunreinigt. Dies betrifft im Wesentlichen die Fliesenbeläge. An deren Oberfläche können Verschleierungen durch die Fugenvermörtelung (zementär) auftreten. Anhaftende Ablagerungen durch Verbindung von Staub und Feuchtigkeit können in seltenen Einzelstellen vorkommen.
Bei den  WC-Trennwänden kann von geringer  Verunreinigung/leichter Staubablagerung ausgegangen werden.

Alle genannten Punkte sind bei der Kalkulation der nachfolgenden Positionen zu berücksichtigen.

**02.02.001 Wandfliesen, h= bis 2,35 m**
Wandbelag mit Fliesen inkl. Fugen feinreinigen,
einschl. Einsatz eines Zementschleierentferners,
Reinigung bis zum Erreichen einer staub-, schmutz- und streifenfreien Oberfläche (mind. 1x feucht/nass).

Wandfliesen
- Format: 15 x 15 cm, 3 mm Mörtelfuge
- glasiert, seidenmatt
- abgestetzer Bodensockel (nur optisch/farblich)
- Höhe Fliesenspiegel: ca. 2,35 m
Menge: 810,000 m²

**02.02.002 Wandspiegel, bis 0,60 x 1,05 m**
Wandspiegel reinigen,
vereinzelte Schutzfolien entfernen, aufnehmen und entsorgen,
Etiketten rückstandsfrei entfernen,
Reinigung bis zum Erreichen einer staub-, schmutz- und streifenfreien Oberfläche (mind. 1x nass).

Wandspiegel
- Spiegelglas in Wandfliesenbelag eingelassen
- umlaufende Anschlussfuge aus Silikon
- Abmessung: bis 0,60 x 1,05 m
- Einbauhöhe: ca. 1,00 m (OKFF)
Menge: 18,000 St

**02.02.003 WC-Trennwände, Holzwerkstoff HPL-beschichtet, beidseitig, h= ca. 2,00 m**
*** Bezugsbeschreibung
WC-Trennwände mit Türen beidseitig reinigen,
vereinzelte Schutzfolien entfernen, aufnehmen und entsorgen,
Etiketten rückstandsfrei entfernen,
Reinigung bis zum Erreichen einer staub-, schmutz- und streifenfreien Oberfläche (mind. 1x feucht).

Trennwand
- Melaninharz/HPL-Oberflächen mit ABS-Kantenumleimer
- Höhe: 2,00 m
- Beschläge und Anbauteile aus Aluminium (eloxiert)
- aufgeständert auf Aluminium-Füssen

Mengenangabe/Abrechnung je m² Trennwand inkl. Tür
(nicht je Seite)
Menge: 10,000 m²

**02.02.004 WC-Trennwände, Holzwerkstoff HPL-beschichtet, beidseitig, h= ca. 2,75 m**
*** wie Position 02.02.003
Trennwände bodentief/raumhoch (nicht aufgeständert)

- Höhe: 2,75 m
Menge: 134,000 m²

#### Bereich 02.03 Decken

**Ausführungsbeschreibung 4 Decken**
*Decken*
Die zu reinigenden Flächen verteilen sich auf einzelne und zusammenhängende Räume über mehrere Geschosse auf Grundlage der beiliegenden Pläne.

Es handelt sich bis auf wenige Ausnahmen (Treppenhäuser) um neu hergestellte Decken/-oberflächen in Form von Abhangdecken mit GK-Beplankung, Mineralfaser-Rasterplatten, Holzwoll-Platten, sowie un-/bearbeitete Rohdecken. Alle Oberflächen mit Ausnahme der Plattendecken haben einen neuen Anstrich erhalten.

Einschätzung des Verschmutzungsgrads
Der Verschmutzungsgrad ist als gering einzustufen.
Alle Teile können durch leichten Staub aus der Verarbeitung von Baustoffen (z.B. GK-Platten, Gipsspachtel, Holzfwolle-/Mineralfaser o.ä.) verunreinigt sein. In seltenen Einzelfällen können bei GK-Decken kleine Farbspritzer oder -reste an Teilen vorkommen.

Alle genannten Punkte sind bei der Kalkulation der nachfolgenden Positionen zu berücksichtigen.

**02.03.001 Reinigung Deckeninstallation**
Reinigung von Deckeninstallationen,
durch Entstauben von An- und Einbauteilen,
wie z.B. Deckenleuchten, Notausgangslampen und -schilder, Kappen und Abdeckungen von Lüftungsgittern/-auslässen oder Lautsprechern, Sensoren (Bewegungs-/Brandmelder), Halter für Beamer etc.,
Reinigung bis zum Erreichen einer staubfreien Oberfläche (mind. 1x trocken).

Deckenhöhen: 2,75 bis 3,30 m

Hinweis:
- Der Mengenansatz sieht einen pauschalen Ansatz nach m²-Deckenfläche vor (Abrechnung raumweise als Teilfläche)
- die Ausführung erfolgt in Abstimmung mit dem AG nach gemeinsamer Ortsbegutachtung
Menge: 6185,000 m²

#### Bereich 02.04 Sanitärausstattung

**Ausführungsbeschreibung 5 Sanitärausstattung**
*Sanitärausstattung*
Die zu reinigenden Flächen und Gegenstände verteilen sich auf einzelne Räume über alle Geschosse auf Grundlage der beiliegenden Pläne.

Einschätzung des Verschmutzungsgrads
Der Verschmutzungsgrad ist allgemein als gering, in Einzelfällen als mittel einzustufen.
Gegenstände wie WC- und Urinalbecken einschl. Drückerplatten sind temporär während der Fertigstellung der Ausbauarbeiten mit Kunststofffolie abgedeckt.
Alle Flächen können durch vereinzelte Farbspritzer und hauptsächlich Staub aus der Verarbeitung von Baustoffen (z.B. Anstrich, Verpackung, Holz o.ä.) verunreinigt sein.
Angetrocknete Verkrustung durch Verbindung von Staub und Feuchtigkeit kommen seltener vor.

Alle genannten Punkte sind bei der Kalkulation der nachfolgenden Positionen zu berücksichtigen.

**02.04.001 WC-Schamwände, Holzwerkstoff HPL-beschichtet, ca. 40 x 90 cm**
Urinal-Schamwand beidseitig reinigen,
vereinzelte Schutzfolien entfernen, aufnehmen und entsorgen,
Etiketten rückstandsfrei entfernen,
Reinigung bis zum Erreichen einer staub-, schmutz- und streifenfreien Oberfläche (mind. 1x feucht).

Schamwand
- Melaninharz/HPL-Oberflächen mit ABS-Kantenumleimer
- Maße: 40 x 90 cm
- Befestigungs-/Anbauteile aus Aluminium (eloxiert)
Menge: 2,000 St

**02.04.002 Waschbecken, keramisch, 30 x 45 cm**
*** Bezugsbeschreibung
Waschbecken, wandhängend,
Keramikelement aus Sanitärporzellan,
inkl. Armatur und Ver-/Entsorgungsanschlüsse aus Metall,
vereinzelte Schutzfolien entfernen, aufnehmen und entsorgen,
Etiketten rückstandsfrei entfernen,
Reinigung bis zum Erreichen einer staub-, schmutz- und streifenfreien Oberfläche (mind. 1x trocken, 1x feucht).

Größe (txb): 30 x 45 cm
Menge: 13,000 St

**02.04.003 Waschbecken, keramisch, 45 x 55 cm**
*** wie Position 02.04.002
Größe (txb): 45 x 55 cm
Menge: 53,000 St

**02.04.004 WC, keramisch**
*** Bezugsbeschreibung
WC, wandhängend,
Keramikelemente aus Sanitärporzellan,
inkl. je 1x Armatur/Drückerplatte aus Kunststoff,
sowie je 1x Klobürsten- und Toilettenpapierhalter (wandbefestigt),
Schutzfolien entfernen, aufnehmen und entsorgen,
Etiketten rückstandsfrei entfernen,
Reinigung bis zum Erreichen einer staub-, schmutz- und streifenfreien Oberfläche (mind. 1x trocken, 1x feucht).
Menge: 34,000 St

**02.04.005 Urinal, keramisch**
*** wie Position 02.04.004
Urinal, wandhängend
Menge: 4,000 St

**02.04.006 Sonstige Sanitärausstattung**
Sonstige Installationen in Sanitärbereichen reinigen,
wie Duscharmatur oder Haltegriffe,
vereinzelte Schutzfolien entfernen, aufnehmen und entsorgen, Etiketten rückstandsfrei entfernen,
Reinigung bis zum Erreichen einer staub-, schmutz- und streifenfreien Oberfläche (mind. 1x feucht).

- Haltegriff: Kunststoff-Bügel, wandbefestigt, Länge/Auskragung: 90 cm
- Duscharmatur mit Schlauch und Brause
Menge: 3,000 St

#### Bereich 02.05 Türen

*Hinweis: Türen*
Die zu reinigenden Türen verteilen sich auf sämtliche Räume über alle Geschosse auf Grundlage der beiliegenden Pläne.

Einschätzung des Verschmutzungsgrads
Der Verschmutzungsgrad ist allgemein als gering bis mittel einzustufen.
Hierunter fällt die Verunreinigung der Innentüren im Wesentlichen geringer aus als bei den Aussentüren, welche auch unter den Einflüssen der Witterung sowie Fassadenarbeiten standen.
Alle Oberflächen können durch Farbspritzer und sind  hauptsächlich durch Staub aus der Verarbeitung von Baustoffen (z.B. Anstrich, Gipsspachtel/-platten, Holz, Mörtel o.ä.) verunreinigt.
Angetrocknete Ablagerung durch Verbindung von Staub und Feuchtigkeit kommen sowohl bei Innen- als auch Aussentüren vor, hier jedoch verstärkt auf der bewitterten Aussenseite. Alle Rohrrahmenkonstruktionen haben eine Schutzfolie auf der Rahmen-Oberfläche, welche die Profile aber nicht zu 100% abdeckt.

Alle genannten Punkte sind bei der Kalkulation der nachfolgenden Positionen zu berücksichtigen.

Beispielfotos beruhen auf einem Zustand zum Zeitpunkt der Erstellung dieses Leistungsverzeichnisses und können nachträglich abweichen.

**02.05.010 Innenbereich, Stahlblechtür, 1-flg., bis 1,01 x 2,135 m**
*** Bezugsbeschreibung
Innentür aus Stahlblech beidseitig reinigen,
vollständig inkl. Türflügel, Zarge und Beschlägen,
vereinzelte Schutzfolien und/oder Etiketten rückstandsfrei entfernen, aufnehmen und entsorgen,
Reinigung bis zum Erreichen einer staub-, schmutz- und streifenfreien Oberfläche (mind. 1x feucht).

Breite: 0,885 bis 1,101 m
Höhe: bis 2,135 m
Elemente: 1-flügelig
Zarge: Umfassung, Stahlblech, pulverbeschichtet
Türflügel: Stahlblech, pulverbeschichtet
Beschläge: Drücker, Knauf aus Kunststoff

Ort: 6.OG
Menge: 5,000 St

**02.05.020 Innenbereich, Stahlblechtür, 2-flg., bis 2,01 x 2,135 m**
*** wie Position 02.05.010
Breite: 2,01 m
Höhe: 2,135 m
Elemente: 2-flügelig

Ort: 6.OG
Menge: 1,000 St

**02.05.030 Innenbereich, Rohrrahmentür, 2-flg, verglast, Oberlicht, 2,10 x 2,75 m**
*** Bezugsbeschreibung
Rohrrahmen-Tür verglast beidseitig reinigen,
vollständig inkl. Türflügel, Zarge/sichtbarem Rahmen und Beschlägen,
vereinzelte Schutzfolien und/oder Etiketten rückstandsfrei entfernen, aufnehmen und entsorgen,
Reinigung bis zum Erreichen einer staub-, schmutz- und streifenfreien Oberfläche (mind. 1x feucht/nass).

Breite: 2,10 m (+- 5 cm)
Höhe: 2,75 m
Elemente: 2-flügelig, mit Oberlicht
Rohrahmen: Alu, pulverbeschichtet
Türflügel: verglast (ohne Unterbrechung/Querriegel)
Oberlicht: verglast
Beschläge: Drücker, aus Edelstahl

(Beispielfoto)
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
Ort: EG bis 5.OG
Menge: 35,000 St

**02.05.040 Innenbereich, Rohrrahmentür, 1-flg, verglast, Oberlicht, 2,00 x 2,30 m**
*** wie Position 02.05.030
Elemente: 1-flügelig, mit schmalem Oberlicht

Breite: 2,00 m (+- 5 cm)
Höhe: 2,30 m

Ort: 5.OG
Menge: 1,000 St

**02.05.050 Innenbereich, Rohrrahmentür, 1-flg, verglast, 1,51 x 2,135 m**
*** wie Position 02.05.030
kein Oberlicht, festverglastes Seitenteil

Breite: 1,51 m
Höhe: 2,135 m

Ort: 1.OG
Menge: 2,000 St

**02.05.060 Innenbereich, Holztür, Stahlzarge, HPL, 1-flg, 1,01 x 2,135 m, Fenster/Glasausschnitt**
*** Bezugsbeschreibung
Innentür beidseitig reinigen,
vollständig inkl. Türflügel mit verglastem Fensterausschnitt, Zarge/sichtbarem Rahmen und Beschlägen,
vereinzelte Schutzfolien und/oder Etiketten rückstandsfrei entfernen, aufnehmen und entsorgen,
Reinigung bis zum Erreichen einer staub-, schmutz- und streifenfreien Oberfläche (mind. 1x feucht).

Breite: 1,01 m
Höhe: ca. 2,135 m
Elemente: 1-flügelig, 1x verglaste Fensteröffnung (ca. 0,20 x 1,40 m)
Zarge:  Stahl pulverbeschichtet
Türflügel: HPL auf Holzwerkstoff
Beschläge: Drücker, aus Edelstahl

(Beispielfoto)
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
Ort: 1. bis 5.OG
Menge: 38,000 St

**02.05.070 Innenbereich, Holztür, Stahlzarge, HPL, 1-flg, 1,01 x 2,135 m**
*** wie Position 02.05.060
ohne verglasten Fensterausschnitt

Ort: EG bis 5.OG
Menge: 81,000 St

**02.05.080 Innenbereich, Holztür, Stahlzarge, HPL, 1-flg, bis 0,93 x 2,135 m**
*** wie Position 02.05.060
ohne verglasten Fensterausschnitt

Breite: 0,885 bis 0,93 m
Höhe: 2,135 m

Ort: EG bis 5.OG
Menge: 11,000 St

**02.05.090 Innenbereich, Holztür, Stahlzarge, HPL, 1-flg, 1,26 x 2,135 m**
*** wie Position 02.05.060
ohne verglasten Fensterausschnitt

Breite: 1,26 m
Höhe: 2,135 m

Ort: EG
Menge: 4,000 St

**02.05.100 Innenbereich, Holztür, Stahlzarge, HPL, 1-flg, 1,385 x 2,135 m**
*** wie Position 02.05.060
ohne verglasten Fensterausschnitt

Breite: 1,385 m
Höhe: 2,135 m

Ort: EG
Menge: 1,000 St

**02.05.110 Innenbereich, Holztür, Stahlzarge, HPL, 2-flg, 1,76 x 2,135 m**
*** wie Position 02.05.060
2-flügelig,
ohne verglasten Fensterausschnitt

Breite: 1,76 m
Höhe: 2,135 m

Ort: EG
Menge: 1,000 St

**02.05.120 Innenbereich, Holztür, Stahlzarge, HPL, 2-flg, 2,01 x 2,135 m**
*** wie Position 02.05.060
2-flügelig,
ohne verglasten Fensterausschnitt

Breite: 2,010 m
Höhe: 2,135 m

Ort: 1.OG
Menge: 1,000 St

**02.05.130 Aussenwand/Fassade, Rohrrahmentür, 2-flg, verglast, 2,10 x 3,04 m**
*** Bezugsbeschreibung
Rohrrahmen-Tür beidseitig reinigen,
vollständig inkl. Zarge/sichtbarem Rahmen und Beschlägen,
vereinzelte Schutzfolien und/oder Etiketten rückstandsfrei entfernen, aufnehmen und entsorgen,
Reinigung bis zum Erreichen einer staub-, schmutz- und streifenfreien Oberfläche (mind. 1x nass).

Breite: 2,10 m (+- 5 cm)
Höhe: 3,04 m
Elemente: 2-flügelig
Zarge: Blockzarge
Rohrahmen: Leichtmetall, pulverbeschichtet
Türflügel: verglast (ohne Unterbrechung/Querriegel)
Beschläge: Drücker, Knau, Griffstangen aus Edelstahl
Menge: 2,000 St

**02.05.140 Aussenwand/Fassade, Rohrrahmentür, 2-flg, verglast, 2,10 x 2,78 m**
*** wie Position 02.05.130
Breite: 2,10 m (+- 5 cm)
Höhe: 2,78 m
Menge: 1,000 St

**02.05.150 Aussenwand/Fassade, Rohrrahmentür, 1-flg, verglast, 1,50 x 2,30 m**
*** wie Position 02.05.130
1-flügelig

Breite: 1,50 m
Höhe: 2,30 m
Menge: 2,000 St

**02.05.160 Aussenwand/Fassade, Rohrrahmentür, 1-flg, verglast, 1,26 x 2,135 m**
*** wie Position 02.05.130
1-flügelig

Breite: 1,26 m
Höhe: 2,135 m
Menge: 1,000 St

**02.05.170 Aussenwand/Fassade, Rohrrahmentür, 2-flg, 2,10 x 3,04 m**
*** wie Position 02.05.130
Türflügel: Vollblech-Ausführung (unverglast), pulverbeschichtet
Menge: 2,000 St

**02.05.180 Aussenwand/Fassade, Rohrrahmentür, 1-flg, 1,26 x 2,135 m**
*** wie Position 02.05.130
1-flügelig

Breite: 1,26 m
Höhe: 2,135 m
Türflügel: Vollblech-Ausführung (unverglast), pulverbeschichtet
Menge: 1,000 St

#### Bereich 02.06 Fenster

*Hinweis: Hinweise zu Fenstern*
Die zu reinigenden Fenster verteilen sich auf sämtliche Räume über mehrere Geschosse auf Grundlage der beiliegenden Pläne (Grundrisse/Bodenspiegel)

Einschätzung des Verschmutzungsgrads
Der Verschmutzungsgrad infolge der Ausbauarbeiten ist allgemein als mittel einzustufen. Die Fenster standen auf der Aussenseite im Einfluss der örtlichen Witterung - insbesondere jedoch im Erdgeschoss sowie den Obergeschoss 5 und 6 durch  Fassaden- und Dacharbeiten.
Alle Flächen sind  hauptsächlich durch Staub aus der Verarbeitung von Baustoffen (z.B. Anstrich, Gipsspachtel, Holz o.ä.) verunreinigt. Auf Rahmen/Profilen können vereinzelte Farbspritzer, in seltenen Fällen Spachtelreste vorkommen. Der Staub hat sich auf allen Oberflächen abgesetzt oder ist auf Rahmen sowie verglasten Flächen angetrocknet. Insbesondere im Erdgeschoss ist der Verschmutzungsgrad stärker ausgeprägt.
Die Verunreinigung von Innenfenstern (in Innenwänden) und Fensterbänken ist als gering einzuschätzen.

Alle genannten Punkte sind bei der Kalkulation der nachfolgenden Positionen zu berücksichtigen.

Beispielfotos beruhen auf einem Zustand zum Zeitpunkt der Erstellung dieses Leistungsverzeichnisses und können nachträglich abweichen.

**02.06.001 Innenfenster, einteilig, 1,01 x 2,135 m**
*** Bezugsbeschreibung
Innenfenster in Trennwänden beidseitig reinigen,
Verglasung und Rahmen vollständig,
vereinzelte Schutzfolien und/oder Etiketten rückstandsfrei entfernen, aufnehmen und entsorgen,
Reinigung bis zum Erreichen einer staub-, schmutz- und streifenfreien Oberfläche (mind. 1x nass).

Abm. (bxh): 1,01 x 2,135 m
Brüstungshöhe: bodentief
Elemente: 1-teilig, festverglast
Rahmen: Alu, pulverbeschichtet
Beschläge: -
Menge: 1,000 St

**02.06.002 Innenfenster, einteilig, 1,20 x 1,90 m**
*** wie Position 02.06.001
Abm. (bxh): ca. 1,20 x 1,90 m
Brüstungshöhe: ca. 25 cm
Elemente: 1-teilig, festverglast
Rahmen: Alu, pulverbeschichtet
Menge: 3,000 St

**02.06.003 Fenster, mehrteilig, ca. 2,10 x 2,15 m**
*** Bezugsbeschreibung
Fenster in Fassade reinigen,
Verglasung und Rahmen vollständig,
vereinzelte Schutzfolien und/oder Etiketten rückstandsfrei entfernen, aufnehmen und entsorgen,
Reinigung bis zum Erreichen einer staub-, schmutz- und streifenfreien Oberfläche (mind. 1x feucht, 1x nass).

Abm. (bxh): 2,10 x 2,15 m
Brüstungshöhe: 1,00 m
Elemente: 1x Flügel groß, 1x Flügel klein, 1x Unterlicht
Rahmen: Kunststoff
Beschläge: Kunststoff

(Beispielfoto Bestand)
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Menge: 229,000 St

**02.06.004 Fenster, mehrteilig, ca. 1,72 x 3,01 m**
*** wie Position 02.06.003
Abm. (bxh): 1,72 x 3,01 m
Brüstungshöhe: bodentief
Elemente: 2x Flügel, 1x Unterlicht

(Beispielfoto Bestand)
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
Ort: EG bis 4.OG (TRH4)
Menge: 8,000 St

**02.06.005 Fenster, mehrteilig, ca. 1,90 x 1,14 m**
*** wie Position 02.06.003
Abm. (bxh): 1,90 x 1,14 m
Brüstungshöhe: 1,00 m
Elemente: 2x Flügel
Menge: 2,000 St

**02.06.006 Fenster, mehrteilig, ca. 1,78 x 1,05 m**
*** wie Position 02.06.003
Abm. (bxh): 1,78 x 1,05 m
Brüstungshöhe: 1,00 m
Elemente: 2x Flügel

(Beispielfoto Bestand)
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
Ort: 6.OG
Menge: 2,000 St

**02.06.007 Fenster, mehrteilig, ca. 1,78 x 1,05 m**
*** wie Position 02.06.003
Abm. (bxh): 1,78 x 1,05 m
Brüstungshöhe: 3,80 m
Elemente: 2x Flügel

(Beispielfoto Bestand)
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
Ort: 5.OG (TRH5)
Menge: 2,000 St

**02.06.008 Fensterbänke, innen, HPL**
*** Bezugsbeschreibung
Fensterbänke innen reinigen,
vereinzelte Schutzfolien und/oder Etiketten rückstandsfrei entfernen, aufnehmen und entsorgen,
Reinigung bis zum Erreichen einer staub-, schmutz- und streifenfreien Oberfläche (mind. 1x trocken, 1x feucht).

Tiefe: ca. 0,20 m
Einzellänge: variierend, von 0,90 bis 4,00 m
Brüstungshöhe: variierend, von 0,75 bis vereinzelt 2,25 m
Oberfläche: HPL
Menge: 490,000 m

**02.06.009 Fensterbänke, innen, Naturstein poliert**
*** wie Position 02.06.008
aus Naturstein (Marmor)

Einzellängen: ca. 1,80 bis 2,20 m
Brüstungshöhe: 1,00 m
Oberfläche: Naturstein poliert
Menge: 26,000 m

#### Bereich 02.07 Sonstige Bauteile

**02.07.001 Aufzugskabine, Edelstahl, ca. 1,10 x 2,00 x 2,20 m**
Komplette Innenreinigung der Aufzugskabine,
inkl. Einbauten wie Handlauf, Bedientableaus/Anzeigen
sowie Beleuchtung,
vereinzelte Schutzfolien und/oder Etiketten rückstandsfrei entfernen, aufnehmen und entsorgen,
Reinigung bis zum Erreichen einer staub-, schmutz- und streifenfreien Oberfläche (mind. 1x feucht).

- Deckenbekleidung, Edelstahl blank
- Wandbekleidung, Edelstahl blank
- Bodenbelag, Kunststoff
- Teleskoptür innen, Edelstahl blank
- Bedientableaus/Anzeigen, Kunststoff

Kabineninnenmaß (bxtxh): ca. 1,10 x 2,00 x 2,20 m
Menge: 1,000 St

**02.07.002 Aufzugstüren/Zugänge, Edelstahl, ca. 1,05 x 2,10 m**
Zugangstüren des Aufzugs reinigen,
flurseitige Teleskoptüren inkl. Zargen,
vereinzelte Schutzfolien und/oder Etiketten rückstandsfrei entfernen, aufnehmen und entsorgen,
Reinigung bis zum Erreichen einer staub-, schmutz- und streifenfreien Oberfläche (mind. 1x feucht).

Teleskoptür: Edelstahl, blank, ca. 1,05 x 2,10 m
Zarge: Edelstahl, blank, ca. 0,30 m (Querschnitt/Abwicklung)
Menge: 6,000 St

**02.07.003 Treppengeländer, Stahl, Füllstäbe**
Treppengeländer aus Stahl reinigen,
Reinigung bis zum Erreichen einer staub-, schmutz- und streifenfreien Oberfläche (mind. 1x feucht).

Geländerkonstruktion
- Ober-/Untergurt mit senkrechten Füllstäben
- Flachstahl b= ca. 4 cm, lackiert
- Füllstababstand: ca. 9 cm (innen)
- Geländerbefestigung seitlich an Treppenlauf
- Gesamthöhe: ca. 1,30 m
- seitlich umlaufender Handlauf, Edelstahl, d= ca. 4 cm, h= 0,85 m

(Beispielskizze)
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Menge: 157,000 m

**02.07.004 Wandhandlauf, Edelstahl, rund, d= ca. 4 cm**
Wandhandlauf einschl. Ausleger/Befestigung reinigen,
Reinigung bis zum Erreichen einer staub-, schmutz- und streifenfreien Oberfläche (mind. 1x feucht).

- Edelstahl, blank, d= ca. 4 cm
Menge: 290,000 m

### Titel 03 Stundenlohnarbeiten

*Hinweis: HINWEIS: Stundenlohnarbeiten*
Stundenlohnarbeiten stellen keine pauschale Vertrags- und Vergütungsgrundlage für zusätzliche, nicht spezifizierte oder in diesem LV aufgeführte Leistungen dar. Leistungen dieser Art sind über Nachtragsstellung zu erfassen und abzurechnen, insbesondere wenn für auszuführende Arbeiten zusätzlicher Aufwand außer dem Stundenlohn (wie z.B. zusätzl. Material, Gerät oder dergleichen) erforderlich wird.

- Stundenlohnarbeiten dürfen nur auf Anweisung, bzw. nach Freigabe des Auftraggebers oder eines Bevollmächtigten ausgeführt werden.

- Stundenlohnarbeiten werden generell nur bei unvorhergesehenen und mengenmäßig nicht erfassbaren Leistungen ausgeführt.

- Stundenlohnarbeiten können nur dann vergütet werden, wenn sie als solche vor ihrem Beginn ausdrücklich vereinbart worden sind.

- Die vom Auftragnehmer bzw. seinem Bevollmächtigten unterschriebenen Stundenlohnarbeiten müssen für jeden Kalendertag getrennt ausgestellt sein und sind der Bauleitung in doppelter Ausfertigung zur Anerkennung vorzulegen.

- Nachträglich bzw. rückwirkend eingereichte Stundenlohnberichte werden nicht anerkannt.

- Mit der Unterzeichnung der Stundenlohnberichte erklärt die Bauleitung lediglich, dass die Arbeiten erbracht worden sind. Ergibt eine spätere Nachprüfung, dass diese Leistungen im Auftrag enthalten sind und über Einheitspreise abgerechnet werden können, werden sie nicht als Stundenlohnarbeiten vergütet.

- Der Stundenverrechnungssatz gilt unabhängig von der Anzahl der abgerechneten Stunden.

**03.001 Facharbeiter**
Lohnstundenverrechnungssatz eines Facharbeiters zum
Nachweis für Arbeiten, die nicht in den Positionen
enthalten sind und vorab nicht genau spezifiziert
werden können.
Menge: 5,000 Std

**03.002 Helfer**
Lohnstundenverrechnungssatz eines Helfers zum Nachweis
für Arbeiten, die nicht in den Positionen enthalten
sind und vorab nicht genau spezifiziert werden können.
Menge: 5,000 Std
